# Neubau eines Studentenwohnheims - Ausbau Fahrradgarage
Angebotsaufforderung (GAEB DA XML 3.2, DA83)
Projekt: G39
Währung: EUR
Auftraggeber: Projektgesellschaft G39 GmbH
Schloßstraße 21
82031 Grünwald
Ausführungsort: Neubau eines Studentenwohnheims mit Einzelhandel und TG
Ausbau Fahrradgarage
Gottfried-Keller-Straße 39
81245 München
Erstellt mit: BUILDUP, BUILDUP v26.3.0.0, 27.05.2026

## 002 Pflasterarbeiten
Datum: 27.05.2026

*Hinweis: I ANGEBOTS- UND VERGABEBEDINGUNGEN*
I.1 ANGEBOTSERSTELLUNG
Die Ausarbeitung des Angebotes erfolgt für den Auftraggeber
kostenlos.
Für die Ausarbeitung der mit dem Angebot vorzulegenden Unterlagen
erhält der Bieter keine Entschädigung.

I.2 TERMINE
Siehe beiliegende Formblätter zur Angebotsanfrage.

I.3. LV-ANLAGEN
Die Pläne und Textdokumente entsprechend der angehängten Planliste
werden als PDF-Dateien dem Leistungsverzeichnis beigelegt und sind
Grundlage des Angebots des Auftragnehmers.

I.4 VOB
Für die Vertragsdurchführung gelten die Regelungen der VOB, Teile A,
B und C, in der jeweils gültigen Fassung.

I.5 KLIMATISCHE BEDINGUNGEN
Aufgeführte Angaben zum Bauablauf geben eine Übersicht zur
Ausführung der ausgeschriebenen Leistungen nach Jahreszeit und
etwaig zu erwartenden Erschwernissen aufgrund von
Witterungsverhältnissen zur Berücksichtigung bei der Kalkulation der
Leistungen und der vorzusehenden Baustelleneinrichtung des
Auftragnehmers - der Auftraggeber hat diesbzgl. keine Maßnahmen
vorgesehen.

*Hinweis: II WEITERE BESONDERE VERTRAGSBEDINGUNGEN*
II.1 BAUSTELLENEINRICHTUNGSPLAN
Der allgemeine Baustelleinrichtungsplan der Bauleitung bildet
die Grundlage. Der Auftragnehmer hat sich mit der Objektüberwachung
des Auftraggebers dazu im Vorfeld abzustimmen, sodass dieser
gegebenenfalls auf die Belange des AN angepasst werden kann.
Der Auftragnehmer hat dazu einen detaillierten
Baustelleneinrichtungsplan über seine vertragliche Leistungen zu
erstellen und mit der Objektüberwachung des AG abzustimmen. Der
Plan ist dem AG spätestens 10 Werktage nach Auftragserteilung zu
übergeben. Es müssen alle relevanten Angaben wie z.B.
Gerätestandorte - Kräne mit Angabe der Schwenkbereiche,
Unterkünfte, Lagerplätze, Magazine, Gerüste, Aufzüge, Fundamente,
etc. maßstäblich und erkennbar dargestellt werden. Das Vorlegen eines
Baustelleneinrichtungsplans ist mit den Preisen abgegolten. Das gilt
auch für den Fall, dass mehrere Pläne für unterschiedliche Bauphasen
erforderlich werden.

II.2 BAUZEITENPLAN
Der Auftragnehmer hat einen Detail-Bauzeitenplan als Balkenplan über
seine vertraglichen Leistungen zu erstellen. Der Plan ist dem
Auftraggeber spätestens 10 Werktage nach Auftragserteilung zu
übergeben. Der Bauzeitenplan ist wöchentlich zu aktualisieren und
den Auftraggeber zu übergeben.

II.3 BAUSTELLENBESPRECHUNGEN
Der Auftragnehmer hat zu den Baustellenbesprechungen, die der
Auftraggeber regelmäßig durchführt, einen geeigneten
bevollmächtigten, deutschsprachigen Vertreter zu entsenden. Die
Baustellenbesprechungen finden auf der Baustelle in der Gottfried-
Keller-Straße statt.

II.4 BAUTAGESBERICHTE
Der Auftragnehmer hat Bautagesberichte zu führen. Sie sind dem
Auftraggeber wöchentlich in zu übergeben. Die Bautagesberichte
müssen insbesondere Angaben enthalten zu:
- Anzahl und Qualifikation der auf der Baustelle beschäftigten
Arbeitskräfte
- Anzahl und Art der eingesetzten Großgeräte sowie deren Zu- und
Abgang
- Art, Umfang und Ort der geleisteten Arbeiten mit den wesentlichen
Angaben über den Baufortschritt
- Behinderung und Unterbrechung der Ausführung - Arbeitseinstellung
mit Angabe der Gründe
- Unfälle und sonstige wichtige Vorkommnisse

II.5 STUNDENLOHNARBEITEN
Stundenlohnarbeiten sind ausschließlich nur nach gesonderter,
nachweisbar freigegebener, Beauftragung durch den Auftraggeber
auszuführen. Ein Anspruch auf Ausführung von Stundenlohnarbeiten
besteht nicht. Alle beauftragten Stundenlohnarbeiten sind in
Tagesrapporten zu erfassen und innerhalb von 24 Stunden nach
erfolgter Arbeit der Objektüberwachung des Auftraggebers zur
Unterschrift vorzulegen.

II.6 ÜBERGABE VON PLANUNTERLAGEN
Planunterlagen werden vom Auftraggeber ausschließlich in digitaler
Form im PDF-Format unentgeltlich an den Auftragnehmer übergeben.

II.7 AUFMASS
Mit den Arbeiten fortschreitend ist zusammen mit der
Objektüberwachung des Auftraggebers ein Aufmaß zu erstellen.
Bauteile, die durch die weitere Bauausführung der Prüfung und
Feststellung entzogen werden, sind rechtzeitig aufzumessen. Das
Aufmaß ist in farbigen Aufmaßplänen zu dokumentieren.

II.8 ABRECHNUNG / PRÜFUNG
Die Aufmaßpläne sind für die Prüfung von Abschlags- und
Schlussrechnungen bei der Objektüberwachung des Auftraggebers
vorzulegen. Es wird darauf hingewiesen, sämtliche Rechnungen mit
allen prüfungsrelevanten Unterlagen per Mail an das zuständige
Planungsbüro zu senden.
Außerdem sind die Rechnungen bitte an folgende Anschrift des
Bauherrn zu senden:

Projektgesellschaft G39 GmbH
Schloßstraße 21
D-82031 Grünwald

Gerne zusätzlich per E-Mail. Dabei ist folgendes zwingend notwendig:
- eine E-Mail pro Rechnung (Rechnung inklusive aller Anlagen z.B.
Regiezettel, Lieferschein, Abnahmeprotokoll mit Bestätigung der
Mangelbeseitigung,Prüfprotokolle, etc.)
- eine PDF-Datei mit max. 50 MB
- Angabe unserer übermittelten Auftragsnummer auf der Rechnung
- An das Rechnungspostfach G39@rechnungen.alasco.de, z.Hd. Frau
Rendler

II.9 ABNAHMEN
Die fertiggestellten Leistungen des Auftragnehmers werden
vom Auftraggeber förmlich abgenommen. Für Bauteile, welche durch
die weitere Bauausführung der späteren Begutachtung und Abnahme
entzogen werden, ist vom Auftragnehmer rechtzeitig eine gemeinsame
Zustandsfeststellung bei der Objektüberwachung des Auftraggebers zu
erwirken.

II.10 ABFALLBESEITIGUNG UND ENTSORGUNG
Die Entsorgung von Abfall hat umgehend, spätestens täglich zum
Abschluss der jeweiligen Arbeiten, zu erfolgen.

II.11 BAUSTROM UND BAUWASSER
Baustrom und Bauwasser wird bauseits, zur Verfügung gestellt.
Die jeweiligen Übergabepunkte sind im beigelegten Übersichtsplan zur
Baustelleneinrichtung angegeben.
Die Bauausführung findet in einem Bauprojekt statt, das zum größten
Teilen von einem Generalunternehmer (GU) ausgeführt wird. Räumlich,
örtliche und organisatorische Überschneidungen werden stattfinden und
sind mit der Objektüberwachung des Bauherrn entsprechend
abzustimmen.

II. 11 BAUDOKUMENTATION
Erforderliche Dokumentationen nach geltenden Vorschriften /
Richtlinien und vertraglichen Vereinbarungen sind nach Abstimmung
mit der Bauleitung erforderlichenfalls zeitnah zu übergeben.
Ausführungsbedingte Abweichungen von Vorgaben sind vor
Ausführung mit der Bauleitung abzustimmen, der Auftragnehmer
dokumentiert Abweichungen und übergibt die Dokumentation
spätestens zum Abschluss seiner Leistungen.
Siehe Beiblatt Gliederung der Dokumentation mit allen anfallenden
Punkten.

*Hinweis: III BESCHREIBUNG DER BAUMASSNAHME*
III.1 ALLGEMEIN
Bauherr der Maßnahme ist die

Projektgesellschaft G39 GmbH
vertreten durch Herrn Martin Bucher
Schloßstraße 21
D-82031 Grünwald

III.2 LAGE
Die Baumaßnahme "Neubau eines Studentenwohnheims mit
Einzelhandel und TG" befindet sich im Münchener Westen, in
unmittelbarer Nähe des Nordeingangs des Pasinger Bahnhofs, im
Stadtteil Pasing (Gem. Pasing) in der Gottfried-Keller-Straße 39, 81245
München, auf dem Grundstück mit der Flurnummer 735/12.

III.3 BAUMAßNAHME
Der geplante Baukörper nimmt die Fluchten der bahnbegleitenden
Bebauung sowie der östlichen Bebauung in der Gottfried-Keller-Straße
ebenso auf wie den leichten Winkel der Finger der Kammbebauung des
Nachbarn im rückwärtigen Teil. Insgesamt ergeben sich in leicht nach
Osten abgestaffelter Form vier Obergeschosse, das oberste Geschoss
und dessen Dachterrasse werden mittels einer überhöhten Attika
eingefasst. Zum Vorplatz des nördlichen Pasinger Bahnhofes hin ist die
Attika im Bereich einer Panoramadachterrasse leicht überhöht und
verleiht dem Gebäude so die angemessene Präsenz. Im U1 werden
eine Fahrradgarage mit ca. 670 Stellplätzen,
Lagerflächen für das Studentische Wohnen und
Technikflächen hergestellt. Im Erdgeschoss ist eine
Einzelhandelsnutzung für Lebens- und Bedarfsmittel sowie eine kleine
Gewerbefläche geplant. Ab dem 1. Obergeschoss sind insgesamt 113
Studentenapartments mit Gemeinschaftsräumen vorgesehen.
Sämtliche Bereiche werden barrierefrei erschlossen.
Das Gebäude wird in Massivbauweise errichtet. Tragende Wände,
Stützen und Decken werden in Stahlbeton erstellt, nichttragende
Wände werden vorwiegend aus Trockenbau, teilweise aus Mauerwerk
erstellt.
Die Gründung erfolgt in Teilbereichen mit einer Bodenplatte, die
Fahrradgarage wird mit Einzelfundamenten gegründet. Die Dächer
werden in Stahlbeton erstellt und werden größtenteils begrünt. Die
fertige Fußbodenoberkante des Erdgeschosses ist als +/-0,00 = 525,75
ü. NN festgelegt.
Das Bauvorhaben umfasst eine Gesamt BGF von etwa 7.105 m2,
wobei davon ca. 1.550 m2  der Fahrradgarage zuzuordnen
sind.

III.4 SCHNITTSTELLEN ZU FREMDGEWERKEN
Die Baumaßnahme wird größtenteils durch einen Generalunternehmer
(GU) hergestellt.
Die im Neubau integrierte Fahrradgarage im U1 mit einer vom EG ins
U1 führenden Fahrradrampe ist eine mit Bundesmitteln geförderte
Baumaßnahme. Deshalb sind die entsprechenden Ausbau-Gewerke für
den Bereich Fahrradgarage öffentlich auszuschreiben und nicht Teil des
Leistungsumfang des GU.
Die Ausführung dieser Leistungen erfolgt jedoch innerhalb der Bauzeit
des GUs und erfordert somit eine detaillierte Abstimmung bezüglich der
Schnittstellen und Festlegung von Ausführungsterminen. Diese
Abstimmungen mit dem GU, sowie auch mit weiteren Fremdgewerken
auf der Baustelle sind im Angebot des AN einzukalkulieren.

*Hinweis: IV BESCHREIBUNG DES BAUGRUNDSTÜCKS*
IV.1 ALLGEMEIN
Das Grundstück der Baumaßnahme befindet sich auf dem Flurstück Nr.
735/12, Gemarkung Pasing.
Die Größe des Baugrundstücks beträgt ca. 2.575 m2.
Die maximalen Abmessungen des Baugrundstücks betragen ca. 70 m
in Nord-Süd Richtung und ca. 46 m in Ost-West Richtung. Es handelt
sich nach Art.2 (3) BayBO um ein Gebäude der
Gebäudeklasse 5.
Das Bauvorhaben ist nach Art.2 (4) Nr. 11 BayBO als bauliche Anlage
besonderer Art und Nutzung (Sonderbau) einzustufen.

IV.2 ZUFAHRT
Das Baugrundstück ist über die öffentliche Straße "Gottfried-Keller-
Straße" erreichbar, die entlang der nördlichen Grenze des
Baugrundstücks verläuft. Das Baugrundstück ist ausschließlich von
dieser Straße zugänglich. Der AN hat sich selbständig mit den örtlichen
Gegebenheiten vertraut zu machen. Ggf. erforderliche
verkehrsrechtliche Anordnungen sind mit der örtlichen
Objektüberwachung abzustimmen, selbstständig zu beantragen und zu
bezahlen.

IV.3 GELÄNDE
Für das Grundstück liegt ein geotechnischer Untersuchungsbericht vor.
Der Bemessungsgrundwasserstand befindet sich unterhalb der
Gründungssohle.

IV.4 BAUMSCHUTZ
Im Bereich des Baumschutzes an der nordwestlichen
Grundstücksgrenze befindet sich das ursprüngliche Gelände. Die
Baum- und Wurzelschutzzone wurde bereits im Rahmen der
Baumpflege bzw. Abbrucharbeiten geschützt.

IV.5 UMGEBUNG
Das Grundstück befindet sich in einem Wohngebiet am Pasinger
Bahnhof. Im Norden wird das Grundstück von einer öffentlichen Straße
begrenzt, auf der Ostseite grenzt Wohnbebauung an, im Westen
befindet sich ein städtisches Grundstück mit Fahrradabstellanlagen und
im Süden grenzt das Baugrundstück an die Gleisanlagen der Deutschen Bahn. Entlang der Gleise befindet sich auf dem südlichen
Teil des Baugrundstücks ein Geh- und Radweg, der im Zuge der
Baumaßnahmen weiterhin genutzt wird. Dieser Bereich auf dem
Grundstück steht demnach für die Baumaßnahme nicht zur Verfügung.

*Hinweis: V HINWEISE ZUM LEISTUNGSVERZEICHNIS*
V.1 TECHNISCHE SPEZIFIKATIONEN
Soweit in der Leistungsbeschreibung auf Technische Spezifikationen, z.
B. nationale Normen, mit denen Europäische Normen umgesetzt
werden, europäische technische Zulassungen, gemeinsame technische
Spezifikationen, internationale Normen, Bezug genommen wird, werden
auch ohne den ausdrücklichen Zusatz: oder gleichwertig, immer
gleichwertige Technische Spezifikationen in Bezug genommen.

V.2 VERWENDETE ABRECHUNGSEINHEITEN
Im Leistungsverzeichnis können folgende Abrechnungseinheiten zur
Anwendung kommen:
h = Stunde
d = Tag
Wo = Woche
Mt = Monat
a = Jahr
cm = Zentimeter
cm2 = Quadratzentimeter
m = Meter
m2 = Quadratmeter
m3 = Kubikmeter
l = Liter
l/s = Liter je Sekunde
St = Stück
kg = Kilogramm
t = Tonne
mh = Meter x Stunde
md = Meter x Tag
mWo = Meter x Woche
mMt = Meter x Monat
ma = Meter x Jahr
m2d = Quadratmeter x Tag
m2Wo = Quadratmeter x Woche
m2Mt = Quadratmeter x Monat
m3d = Kubikmeter x Tag
m3Wo = Kubikmeter x Woche
m3Mt = Kubikmeter x Monat
Sth = Stück x Stunde
Std = Stück x Tag
StWo = Stück x Woche
StMt = Stück x Monat
td = Tonne x Tag
tWo = Tonne x Woche
tMt = Tonne x Monat

*Hinweis: VI ZTV- ZUSÄTZLICHE TECHNISCHE VERTRAGSBEDINGUNGEN*
VI.1 KOSTENABGRENZUNG UND ABRECHNUNGSHINWEISE
Der sachliche Geltungsbereich ergibt sich ebenso wie die technische
Ausführung grundsätzlich aus Normen / Richtlinen gemäß VOB und
den allgemein anerkannten Regeln der Technik.
Soweit in der Ausschreibung und dem Leistungsverzeichnis nichts
anderes vorgesehen ist, gilt in Ergänzung der DIN-Vorschriften mit den
Einheitspreisen als abgegolten: Die Einheitspreise sämtlicher
Positionen gelten für das gesamte Gebäude mit allen Geschossen und
allen Räumen, Hinweise zur den Geschoss- /Gebäudehöhen und
Räumen sind der Baubeschreibung bzw. den Anlagen zu entnehmen.

VI.2 NOTWENDIGE BAULICHE VORLEISTUNGEN
Falls bauseitige Vorleistungen zu den in diesem Leistungsverzeichnis
beschriebenen Bauleistungen erforderlich sind, hat der Auftragnehmer
dem Auftraggeber rechtzeitig die erforderlichen Angaben in Verbindung
mit entsprechenden Werk- und Montagezeichnungen zu übergeben.

Vorab ausgeführte Bauleistungen:

- Rohbauarbeiten UG+EG (GU)
- tw. Dämmarbeiten Decke ü. UG (GU)
- Fenster- und Fassadenarbeiten UG (GU)
- Abdichtungs- und Beschichtungarbeiten Rampe

Teilweise bzw. zeitgleich ausgeführte Bauleistungen:

Bauarbeiten am Gebäude:
- Rohbauarbeiten Obergeschosse (GU)
- Fenster- und Fassadenarbeiten EG + OG (GU)

Bauarbeiten im Bereich der zu erbringenden Pflasterarbeiten:
- Abdichtungs- und Beschichtung Rampe + Erdgeschoss TH07
- Metallbauarbeiten Unterkonstruktionen
- ggf. tw. Dämmarbeiten Decke ü. UG (GU) in Abst., mit AN Pflaster
- ggf. tw. Installationsarbeiten (GU) in Abst., mit AN Pflaster

Die einzelnen Abhängigkeiten zu Gewerken werden im gemeinsamen Startgespräch besprochen.

Stand 21.04.2026

*Hinweis: VII SICHERHEITS- UND GESUNDHEITSSCHUTZKOORDINATION*
VII.1 ARBEITSSICHERHEIT

VII.1.1 RAUCHVERBOT / ALKOHOLVERBOT / VERBOT
DROGENKONSUM
Auf dem gesamten Baufeld gilt ein generelles Alkoholverbot,
Drogenkonsum ist ebenfalls strikt verboten. Zuwiderhandelnde werden
der Baustelle verwiesen.

VII.1.2 ARBEITS- UND GESUNDHEITSSCHUTZ
Der Auftragnehmer hat im Rahmen des Arbeits- und
Gesundheitsschutzes in seinem Arbeitsbereich die geltenden
Unfallverhütungsvorschriften sowie die allgemein anerkannten
sicherheitstechnischen und arbeitsmedizinischen Regeln umfassend zu
beachten und einzuhalten.

VII.1.3 VEHRKEHRSSICHERUNGSPFLICHT
Der Auftragnehmer ist verpflichtet alle allgemeinen
Verkehrssicherheitspflichten zu erfüllen. Er ist für die von ihm
geschaffenen Gefahren und für die Sicherung des ihm übertragenen
Aufgabenbereichs verantwortlich. Die Verkehrssicherungspflicht darf
nicht an ungeeignete Dritte übertragen werden.

VII.1.4 NOTFALLORGANISATION
Der Auftragnehmer hat die Organisation der Ersten Hilfe für seine
Arbeiten sicherzustellen. Dies erfordert, dass mindestens ein Ersthelfer
ständig vor Ort ist. Führt der Ersthelfer gefährliche Arbeiten aus, ist ein
weiterer Ersthelfer erforderlich. Der Auftragnehmer ist verpflichtet, bei
allen Heißarbeiten die standortspezifischen organisatorischen und
technischen Brandschutzmaßnahmen einzuhalten.

VII.1.5 SICHERUNG VON ARBEITSSTELLEN AN STRAßEN
Der Auftragnehmer ist zur Einhaltung der "Richtlinien für die Sicherung
von Arbeitsstellen an Straßen (RSA)" verantwortlich.

VII.1.6 SPRACHKENNTNISSE
Der Auftragnehmer trägt dafür Sorge, dass die von ihm oder seinen
Subunternehmern eingesetzten Beschäftigte der deutschen Sprache
mächtig sind oder durch eine verantwortliche Person, die diese Voraussetzungen erfüllt, jederzeit in ihrer Muttersprache angewiesen
werden können, damit Einweisungen und Anordnungen des
Auftraggebers verstanden und befolgt werden können.

VII.1.7 ARBEITSVERANTWORTLICHER
Der Auftragnehmer benennt vor Beginn der Arbeiten gegenüber dem
Auftraggeber schriftlich einen Arbeitsverantwortlichen, welcher die
unmittelbare Verantwortung für die Durchführung der Arbeiten trägt und
ununterbrochen bei den Arbeiten in der Anlage anwesend sein muss.
Ein Wechsel des Arbeitsverantwortlichen ist nur nach vorheriger
Abstimmung mit dem Auftraggeber zulässig und dem Auftraggeber
unverzüglich schriftlich anzuzeigen. Der Arbeitsverantwortliche ist
grundsätzlich für die Veranlassung und Durchführung der
Arbeitssicherheitsmaßnahmen in seinem Arbeitsbereich verantwortlich.
Die Verantwortlichkeit bezieht sich auf das Personal und auf die
verwendeten Einrichtungen, Maschinen, Geräte, Werkzeuge, Stoffe und
persönlichen Schutzausrüstungen.

VII.1.8 NACHWEISE
Folgende Nachweise sind vom Auftragnehmer ständig ab Beginn der
Arbeiten in ihrer aktuellen Version auf der Baustelle bereitzuhalten und
auf Verlangen dem SiGeKo auszuhändigen:
- Gefährdungsbeurteilungen für alle auszuführenden Arbeiten
- Ersthelferbescheinigungen
- Beauftragungsschreiben zum Bedienen von Arbeitsmitteln (z.B.
Mobilkran, Hubarbeitsbühne, Stapler)
- Überprüfungspflichtige Arbeitsmittel müssen mit aktuellem
Prüfaufkleber versehen sein
- Persönliche Schutzausrüstung (PSA) ist mitzuführen und zu
verwenden. Unabhängig davon gilt auf der Baustelle während des
gesamten Bauzeitraums eine generelle Tragepflicht von
Sicherheitsschuhen und Industriehelmen mit ausreichender
Schutzklasse.
- Für die Gefährdungen bei den durchzuführenden Tätigkeiten ist eine
Unterweisung der Beschäftigten durch den Arbeitgeber vorzulegen -
dies gilt auch für die Beschäftigten von Nachunternehmern.

VII.2 BRANDSCHUTZ

VII.2.1 ALLGEMEINES
Die allgemeinen Vorschriften für Brandverhütung sind unbedingt zu
beachten. Offene Feuerstellen aller Art sind grundsätzlich verboten. Im
Gebäude besteht Rauchverbot.

VII.2.2 FEUERARBEITEN
Schweiß-, Schleif-, Löt- und sonstige Feuerarbeiten, dürfen nur dann ausgeführt werden, wenn eine schriftliche Zustimmung (Erlaubnisschein
für feuergefährliche Arbeiten) des Koordinators vorliegt. Das Lagern
von leicht brennbaren Stoffen (z. B. Lösungsmittel, lösungsmittelhaltige
Farben) ist unter den entsprechenden Sicherheitsvorkehrungen und
unter Beachtung der gesetzlichen Vorschriften an den dafür
vorgesehenen Lagerplätzen erlaubt.

VII.2.3 VERHALTEN BEI NOTFÄLLEN
Bei Explosionsgefahr, Feuer, Gasausbrüchen oder sonstigen
Unglücksfällen sind die Arbeiten sofort einzustellen und der gefährdete
Bereich ist zu verlassen. Alle im gefährdeten Bereich tätigen Personen
haben sich an den für das entsprechende Objekt vorgesehenen
Sammelplätzen einzufinden. Im Brandfalle oder bei sonstigen
Unglücksfällen ist sofort die Feuerwehr über Telefon zu alarmieren.
Ebenso ist der Ansprechpartner des Auftraggebers zu informieren. Den
Anordnungen des Einsatzleiters der Feuerwehr und den Anweisungen
des Personals des Auftraggebers ist Folge zu leisten.

VII.3 GEWÄSSER- UND BODENSCHUTZ
Bei der Lagerung und Handhabung von Materialien und Geräten, die
geeignet sind den Boden oder ein Gewässer zu verunreinigen oder
sonst nachteilig zu verändern, hat der Auftragnehmer die gesetzlichen
und behördlichen Vorschriften zum Boden- und Gewässerschutz zu
beachten Insbesondere hat der Auftragnehmer Vorsorge gegen
Stoffaustritt zu treffen sowie im Schadensfall unverzüglich Maßnahmen
zur Schadenseingrenzung und -beseitigung einzuleiten.

VII.4 GEFAHRSTOFFE

VII.4.1 GEFAHRSTOFFVERORDNUNG (GefStoffV)
Der Auftragnehmer hat die GefStoffV einzuhalten. Dies gilt
insbesondere für die Gefahrstoffermittlung, Gefährdungsbeurteilung,
ggf. erforderliche Vorsorgeuntersuchungen, Betriebsanweisungen und
Unterweisungen.

VII.4.2. ABEITS- UND GEFAHRSTOFFE
Alle vom Auftragnehmer eingebrachten Arbeitsstoffe müssen eindeutig
mit Namen gekennzeichnet und in geeigneten Behältern aufbewahrt
werden. Behälter mit als Gefahrstoff eingestuftem Inhalt müssen
entsprechend der GefStoffV nach GHS (global harmonisierte System
zur Einstufung und Kennzeichnung von Chemikalien) gekennzeichnet
sein. Ferner müssen für die eingesetzten Gefahrstoffe
Gefährdungsbeurteilungen und ggf. Betriebsanweisungen gemäß
GefStoffV vorliegen. Die Beschäftigten, die mit den Gefahrstoffen
umgehen, sind durch den Auftragnehmer über die Gefahren, die
während ihrer Tätigkeit von den Stoffen ausgehen können, zu
unterweisen. Die Unterweisung ist zu dokumentieren und auf Verlangen
vorzulegen. Nach GefStoffV kennzeichnungspflichtige Stoffe dürfen nur
in den für die Ausführung der Arbeiten erforderlichen Mengen eingebracht werden. Nach Abschluss der Arbeiten sind alle vom
Auftragnehmer eingebrachten Arbeits- und Gefahrstoffe mitzunehmen,
dazu gehören auch nicht vollständig geleerte Behälter.

VII.4.3 ERZEUGNISSE MIT GEFAHRSTOFFEN
Bei allen Arbeits- und Gefahrstoffen, sowie Geräte die Gefahrstoffe
beinhalten, hat der Auftragnehmer ein aktuelles EGSicherheitsdatenblatt
gemäß EG-Richtlinie 91/155/EWG beizufügen
oder in elektronischer Form zu übermitteln. Eine Änderung der
Zusammensetzung, oder neue Erkenntnisse über die Auswirkungen der
Stoffe auf Menschen und Umwelt, hat der Auftragnehmer dem
Auftraggeber umgehend mitzuteilen und unverzüglich ein aktuelles EGSicherheitsdatenblatt
zuzusenden.

VII.5 GEFAHRGUT
Der Auftragnehmer hat die Einhaltung der Gefahrgutvorschriften zu
gewährleisten. Der Auftragnehmer ist dem Auftraggeber gegenüber
verantwortlich, die Gefahrgutvorschriften zu beachten und einzuhalten
sowie auf ihre Einhaltung hinzuwirken. Der Auftragnehmer hat für
geeignete und ausreichende Ladungssicherung zu sorgen.

### 1 VORBEREITENDE ARBEITEN

*Hinweis: Vorbemerkungen*
Baustellenlage

Bei dem Bauvorhaben handelt sich um ein Projekt mit innerstädtischer Baustellenlage. Auf der Gottfried-Keller-Straße und auf dem Grundstück des BV stehen nur
begrenzt und nur temporär Aufstellflächen für Schuttcontainer zur Verfügung, siehe BE-Plan.
Im Untergeschoss kann das Material bis zur Einbringung gelagert werden.

Die Bauarbeiten sind primär im unterirdischem Bauwerk und im Erdgeschoss des südwestlichen Treppenraums (TH07) auszuführen.

Vertikaler Weg bis 5m.

Der horizontale Förderweg von der Straße über TG-Rampe in den Fahrradkeller beträgt ca. 150m.
Der Gehweg zwischen dem Neubau und Bahngleisen darf grundsätzlich nicht befahren werden (Ausmahmen wie z.B.  Einbringung Radlader, Minibaggers in die TG sind zu ruhigen Tageszeten denkbar und mit der Bauleitung vorab abzustimmen)

Die zulässige Rampenbelastung (mit Abstützungsmaßnahmen s. Titel 1) betrrägt 3,5 to / Fahrzeug.

Alternativer Weg zur Materialeinbringung ist über den noch nicht belegten Aufzugsschacht (Aufzug 2 an der Nord-West-Fassade im Bereich der Gottfried-Keller-Straße) möglich. Ein geeignetes Hebewerkzeug muss seitens AN organisiert werden.

Der Zugang entlang der westlichen Grundstücksgrenze bis hin zum Treppenraum (TH07)  an der Süd-West-Ecke des Gebäudes wird seitens GU freigehalten. Der Treppenraum (TH07) dient für den AN als Hauptzugang zur Baustelle im EG und UG.

Die Kosten für erschwerte Baustellenver- und -entsorgung sind in die Einheitspreise einzukalkulieren.

**1.1 Baustelle einrichten herstellen Baustraßen**
*** EP-Aufgliederung gefordert
Baustelle für sämtliche aufgeführte Leistungen, einrichten, herstellen der dazu erforderlichen Baustraßen, Lager- und Arbeitsplätze, Flächen sind im Lageplan ausgewiesen.

In der TG dürfen nur elektrobetriebene Fahrzeuge / Geräte verwendet werden.

Maximale Belastung der TG-Rampe:

- mit Abstützung: Fahrzeuge mit Gesamtgewicht von 5 t.
- ohne Abstützung: 350kg/qm
Menge: 1,000 St

**1.2 Baustelleneinr. vorhalten**
*** EP-Aufgliederung gefordert
STLB-Bau 2025-10 000
Baustelleneinrichtung für sämtliche aufgeführte Leistungen, vorhalten, Flächen und deren Nutzungsdauer sind im Lageplan ausgewiesen,

Positionsmenge = Produkt aus '....................................................' (Vorhaltemenge)

mal '....................................................' (Vorhaltedauer)
.
Menge: 4,000 StMt

**1.3 Staubschutz 2-4m2 Kunststofffolie D 0,4mm herstellen**
*** EP-Aufgliederung gefordert
STLB-Bau 2025-10 000
Schutzvorrichtung als Staubschutz an Wandöffnungen, Oberkante Öffnung bis 3 m, Einzelgröße über 2 bis 4 m2, aus Kunststofffolie, Foliendicke mind. 0,4 mm, herstellen, Abrechnung nach bekleideter/belegter Fläche.
Menge: 20,000 m2

**1.4 Abstützung im Bauzustand 30kN, Länge 4,5m**
Einbauen, Vorhalten und wieder Ausbauen von Abstützungen im Bauzustand.

Abstützung in Abstimmung mit dem Tragwerksplaner.
Vertikale und schräge Stützen und Aussteifung,

Die geplante Belastung der Rampe durch den AN und somit die erforderliche Ertüchtigung ist mit dem Tragwerksplaner abzustimmen.

Ausführung über die gesamte Breite der TG-Rampe B=4,50m

10 Stützen je 50cm, Belastung 30 kN, Höhe bis ca.4,50 m
einschl. Lastverteilung oben und unten mittels Doka-Träger.

Abrechnung pro Achse

Abstützung der TG-Rampe für Befahrbarkeit mit den schweren Baumaschinen.

Ausführungsort: Unter TG-Rampe Achse C, E und G
Menge: 3,000 St

### 2 BETONARBEITEN

**2.1 Abstellung Fundament XPS D 10mm 0,045W/(mK) ds PW**
*** EP-Aufgliederung gefordert
Abstellung / Schutzschicht für Abdichtung von Wänden, zwischen Wand und Einzelfundament gem. folgenden Pos., aus Dämmplatten aus extrudiertem Polystyrol XPS DIN EN 13164, Dicke 10 mm, Bemessungswert der Wärmeleitfähigkeit max. 0,045 W/(mK), sehr hohe Druckbelastbarkeit - ds, Anwendungsgebiet DIN 4108-10 PW.
Menge: 15,000 m2

**2.2 Trennlage PE-Folie D 0,2mm 2lagig Sauberkeitsschicht Beton**
*** EP-Aufgliederung gefordert
Trennlage aus PE-Folie Dicke 0,2 mm, 2-lagig, auf Sauberkeitsschicht, Untergrund Beton.
Menge: 30,000 m2

**2.3 Einzelfundament C35/45, L 331-339cm B 55cm T 20cm - Spinde**
*** EP-Aufgliederung gefordert
Einzelfundament aus Beton C 35/45, Expositionsklasse XC3, XD3, WA,, Länge 331 - 339 cm, Breite 55 cm, Tiefe 20 cm, inkl. Schalung

OK Fundament = -4,0m = OK Pflaster

Einbauort : Fahrradgarage, Spinde

Ausführung gem. Detail G39_05_AR_G_DT_XX_1105
Menge: 2,000 St

**2.4 Einzelfundament C35/45, L 195cm B 55cm T 20cm - Spinde**
*** EP-Aufgliederung gefordert
Einzelfundament aus Beton C 35/45, Expositionsklasse XC3, XD3, WA, Länge 195 cm, Breite 55 cm, Tiefe 20 cm, inkl. Schalung

OK Fundament = -4,0m = OK Pflaster

Einbauort : Fahrradgarage, Spinde
Menge: 1,000 St

**2.5 Einzelfundament C35/45 L 80cm B 32cm T 30cm - Serverfundament**
*** EP-Aufgliederung gefordert
Einzelfundament aus Beton C 35/45, Expositionsklasse XC3, XD3, WA,, Länge 80 cm, Breite 32 cm, Tiefe 30 cm, inkl. Schalung

OK Fundament = -4,0m = OK Pflaster

Einbauort : Fahrradgarage, Server

Ausführung gem. Plan G39_05_AR_G_GR_U1_9021
Menge: 4,000 St

**2.6 Einzelfundament C35/45 L 291cm B 179cm T 20cm - Waschstation**
*** EP-Aufgliederung gefordert
Einzelfundament aus Beton C 35/45, Expositionsklasse XC3, XD3, WA,, Länge 291 cm, Breite 179 cm, Tiefe 20 cm, inkl. Schalung

OK Fundament = -4,0m = OK Pflaster

Einbauort : Fahrradgarage, Waschstation
Menge: 1,000 St

**2.7 Einzelfundament C35/45 L 80cm B 32cm T 30cm - Servicestation**
*** EP-Aufgliederung gefordert
Einzelfundament aus Beton C 35/45, Expositionsklasse XC3, XD3, WA,, Länge 64 cm, Breite 64 cm, Tiefe 20 cm, inkl. Schalung

OK Fundament = -4,0m = OK Pflaster

Einbauort : Fahrradgarage, Servicestation
Menge: 1,000 St

**2.8 Einzelfundament C35/45, L 131cm B 75cm T 50cm - Metalltrennwand Einfahrt**
*** EP-Aufgliederung gefordert
Einzelfundament aus Beton C 35/45, Expositionsklasse XC3, XD3, WA, Länge 131 cm, Breite 75 cm, Tiefe 50 cm, inkl. Schalung

OK Fundament = -4,50m = 0,50m unter OK Pflaster

Einbauort : Fahrradgarage Metalltrennwand Einfahrt
Menge: 1,000 St

**2.9 Einzelfundament C35/45, L 75cm B 75cm T 50cm - Metalltrennwand kostenpf. Bereich**
*** EP-Aufgliederung gefordert
Einzelfundament aus Beton C 35/45, Expositionsklasse XC3, XD3, WA, Länge 75 cm, Breite 75 cm, Tiefe 50 cm, inkl. Schalung

OK Fundament = -4,40m = 0,40m unter OK Pflaster

Einbauort : Fahrradgarage Metalltrennwand kostenpflichtiger Bereich.
Menge: 4,000 St

**2.10 Einzelfundament C35/45, L 50cm B 75cm T 50cm - Metalltrennwand kostenpf. Bereich**
*** EP-Aufgliederung gefordert
Einzelfundament aus Beton C 35/45, Expositionsklasse XC3, XD3, WA, Länge 50 cm, Breite 75 cm, Tiefe 50 cm, inkl. Schalung.

Teilweise Anschluss an bauseitiges Streifenfundament. Die evtl. Arbeitsfugen sind zu schützen.

OK Fundament = -4,40m = 0,40m unter OK Pflaster

Einbauort : Fahrradgarage Metalltrennwand kostenpflichtiger Bereich bzw. unter der Treppe.
Menge: 1,000 St

**2.11 Einzelfundament C35/45, L 37,5cm B 75cm T 50cm - Metalltrennwand kostenpf. Bereich**
*** EP-Aufgliederung gefordert
Einzelfundament aus Beton C 35/45, Expositionsklasse XC3, XD3, WA, Länge 37,5 cm, Breite 75 cm, Tiefe 50 cm, inkl. Schalung.

Teilweise Anschluss an bauseitiges Streifenfundament. Die evtl. Arbeitsfugen sind zu schützen.

OK Fundament = -4,40m = 0,40m unter OK Pflaster

Einbauort : Fahrradgarage Metalltrennwand unter der Treppe.
Menge: 1,000 St

**2.12 Einzelfundament C35/45, L 50cm B 50cm T 30cm - Fahrradgarage**
*** EP-Aufgliederung gefordert
Einzelfundament aus Beton C 35/45, Expositionsklasse XC3, XD3, WA, Länge 50 cm, Breite 50 cm, Tiefe 30 cm, inkl. Schalung.

Inkl. eingelegter Leerrohre für ELT-Anlschlss. 2 Stk. Leerrohre mit je 25mm Außendurchmesser, für Führung ELT-Anschluss von seitlicher Einführung zu oberseitiger Ausfädelung. Position nach Abstimmung mit ELT-Planung

OK Fundament = -4,40m = 0,40m unter OK Pflaster

Einbauort : Einbauort: Fahrradgarage UG, Positionierung in Abstimmung mit Bauleitung
Menge: 1,000 St

**2.13 Betonstabstahl B500A Durchm. bis 6mm Fundament**
*** EP-Aufgliederung gefordert
STLB-Bau 2025-10 013
Bewehrung aus Betonstabstahl B500A DIN 488-1, DIN 488-2, Durchmesser bis 6 mm, alle Längen, für Fundament aus Ortbeton.
Menge: 500,000 kg

### 3 BETONVERBUNDPFLASTER EG

*Hinweis: Vorbemerkungen Pflaster EG*
Für das Betonverbundpflaster im Erdgeschoss ist eine produktneutrale Ausschreibung nicht zielführend.
Die Ausschreibung beinhaltet demnach für diesen Beriech ausnahmsweise spezifische Produktbezeichnungen.
Die Begründung für eine produktspezifische Ausschreibung an dieser Stelle liegt den Ausschreibungsunterlagen bei.

**3.1 Speicherschutzmatte**
Fasermatte aus Polyester/Polypropylen mit geprüfter Schutzwirkung nach EN ISO 13428, Durchstoßkraft (Mittelwert) > 2000 N, Geotextilrobustheitsklasse 3, verrottungsfest, bitumenverträglich, Flächenmasse ca. 470 g/m², Dicke ca. 5 mm, Wasserspeicherkapazität ca. 5 l/m², als Bestandteil eines Systemaufbaus mit Umwelt-Produktdeklaration EPD sowie CE-Kennzeichnung über die ETA-Nr. 13/0668 "Bausatz für Dachbegrünungen", als Wasserspeicher und mechanische Schutzlage liefern und mit 10 cm Stoßüberdeckung vollflächig verlegen.
Menge: 25,000 m2

**3.2 Horizontale Dränschicht Noppenbahn D 25mm**
*** EP-Aufgliederung gefordert
Horizontale Dränschicht aus vlieskaschierten Noppenbahnen, Schichtdicke 25 mm, Abrechnung in der Abwicklung der Bearbeitungsflächen.

Drainmatte mit Splitt 2/5 verfüllt

Ausführung gem. Plan G39_05_AR_G_GR_U1_3010
Menge: 20,000 m2

**3.3 Horizontale Dränschicht Noppenbahn D 10mm**
*** EP-Aufgliederung gefordert
Horizontale Dränschicht aus vlieskaschierten Noppenbahnen, Schichtdicke 1 mm, Abrechnung in der Abwicklung der Bearbeitungsflächen.

Ausführung gem. Plan G39_05_AR_G_GR_U1_3021
Menge: 5,000 m2

**3.4 Betonpflaster 40/15/8cm, RINN SILITON**
Betonpflaster 40/15/8cm
Qualitätsklasse: D, I, K
Art: Betonpflaster mit Splittfuge
Typ/Farbe: color neo³  rinnit Platin schwarz mit Farbschutz Color Protect
Format: 40/15/8cm
Bettung: Splittsandgemisch 2/8,  Stärke 8 cm
im Bereich der Flankedämmung Splittbett 2/5, Stärke 3 cm
Fugen: 4mm +/- 2 mm
Fugen verfüllt mit 0/2
Splitt
Ausführung: Halbverband

Die Fugen nach dem Rütteln erneut
auffüllen, knapp unter der
Belagsoberkante. Die Fläche von
überschüssigen Fugenmaterial
abkehren.
Menge: 25,000 m2

**3.5 Pflasterdecke anpassen Pflastersteine auf 4 cm Stärke verjüngen**
*** EP-Aufgliederung gefordert
Pflastersteine anpassen durch Reduzierung der Pflasterstärke auf 4cm

Ausführung an Flächen mit Flankendämmung oder über Betonaufkantungen.

Abrechung nach Stück Pflasterstein

Ausführung gem. Detail G39_05_AR_G_DT_XX_3021
Ausführung gem. Detail G39_05_AR_G_DT_XX_3024
Ausführung gem. Detail G39_05_AR_G_DT_XX_3025
Menge: 85,000 St

**3.6 Pflasterdecke anpassen Fuge herstellen T bis 10cm an Einbauteile Ablauf Durchm. bis 30cm Parkfläche**
*** EP-Aufgliederung gefordert
STLB-Bau 2025-10 080
Pflasterdecke anpassen durch Herstellen einer Fuge, Tiefe bis 10 cm, an Einbauteile, Ablauf, rund, Durchmesser bis 30 cm, in Parkfläche.
Menge: 1,000 St

**3.7 Pflasterdecke anpassen Fuge herstellen T bis 10cm Parkfläche**
*** EP-Aufgliederung gefordert
STLB-Bau 2025-10 080
Pflasterdecke anpassen durch Herstellen einer Fuge, Tiefe bis 10 cm, in Parkfläche.
Menge: 25,000 m

### 4 BETONVERBUNDPFLASTER FAHRRAG-TG

**4.1 KTS Bk0,3 EV2 80MPa 0/32 D 20cm**
*** EP-Aufgliederung gefordert
STLB-Bau 2025-10 080
Kiestragschicht ZTV SoB-StB, Belastungsklasse RStO 12/24 Bk0,3, Verformungsmodul auf der Oberfläche mind. EV2 80 MPa, aus Baustoffgemisch für Kiestragschicht, Körnung 0/32, Schichtdicke 20 cm.
Menge: 1250,000 m2

**4.2 Zulage Mehrstärke Tragschicht je 1cm**
mehrstärke Trag-/ Frostschutzschicht über 20cm
Menge: 1250,000 m2

**4.3 Feinplanie, Fahrradgarage**
Feinplanie herstellen;
Profilgenauigkeit +/- 2 cm.
Bereich  :
Rad-/Gehweg
Verformungsmodul EV2 : 80 MN/m²
Menge: 1250,000 m2

**4.4 Pflasterdecke Betonpflaster L/B 320/320mm D 80mm rot Geh-Radweg Bettung Brechsand-Splitt 2/5 D 5+/-1cm Splitt 1/3 einkehren einschlämmen B 4+/-2mm**
*** EP-Aufgliederung gefordert
Pflasterdecke, aus Pflastersteinen aus Beton, DIN EN 1338, ungebundene Bauweise, versickerungsfähig, Tragschicht wird gesondert vergütet, Maße L/B 320/320 mm, Dicke 80 mm, max. Differenzen K, Witterungswiderstand D, Abriebwiderstand I, mit Kreuzfugen, Farbton rot, ähnlich RAL 1019 in Geh- und Radwegen, Bettung aus Baustoffgemisch Körnung 2/5 aus natürlichen gebrochenen Gesteinskörnungen (Brechsand-Splitt-Gemisch), Dicke 5 +/- 1 cm, Gesteinskörnung für Fugen, Körnung 1/3 aus natürlichen gebrochenen Gesteinskörnungen (Splitt) einkehren und einschlämmen, Fugenbreite 4 +/- 2 mm.
Rutschhemmklasse entspr.  R12
Oberfläche: mikrofein geschliffen und edelstahlkugelgestrahlt Korngröße < 3 mm

Ausführung gem. Übersichtsplan G39_03_AR_G_U1_9020

Angebotenes Produkt '....................'
Menge: 570,000 m2

**4.5 Pflasterdecke Betonpflaster L/B 160/320mm D 80mm rot Geh-Radweg Bettung Brechsand-Splitt 2/5 D 5+/-1cm Splitt 1/3 einkehren einschlämmen B 4+/-2mm**
*** EP-Aufgliederung gefordert
Pflasterdecke, aus Pflastersteinen aus Beton, DIN EN 1338, ungebundene Bauweise, versickerungsfähig, Tragschicht wird gesondert vergütet, Maße L/B 160/320 mm, Dicke 80 mm, max. Differenzen K, Witterungswiderstand D, Abriebwiderstand I, mit Kreuzfugen, Farbton rot, ähnlich RAL 1019 in Geh- und Radwegen, Bettung aus Baustoffgemisch Körnung 2/5 aus natürlichen gebrochenen Gesteinskörnungen (Brechsand-Splitt-Gemisch), Dicke 5 +/- 1 cm, Gesteinskörnung für Fugen, Körnung 1/3 aus natürlichen gebrochenen Gesteinskörnungen (Splitt) einkehren und einschlämmen, Fugenbreite 4 +/- 2 mm.
Rutschhemmklasse entspr.  R12
Oberfläche: mikrofein geschliffen und edelstahlkugelgestrahlt Korngröße < 3 mm

Pflaster 160/ 320 mm ist als Passstreifen einzubauen.

Ausführung gem. Übersichtsplan G39_03_AR_G_U1_9020

Angebotenes Produkt '....................'
Menge: 15,000 m2

**4.6 Pflasterdecke Betonpflaster L/B 320/320mm D 80mm grau Geh-Radweg Bettung Brechsand-Splitt 2/5 D 5+/-1cm Splitt 1/3 einkehren einschlämmen B 4+/-2mm**
*** EP-Aufgliederung gefordert
Pflasterdecke, aus Pflastersteinen aus Beton, DIN EN 1338, ungebundene Bauweise, versickerungsfähig, Tragschicht wird gesondert vergütet, Maße L/B 320/320 mm, Dicke 80 mm, max. Differenzen K, Witterungswiderstand D, Abriebwiderstand I, mit Kreuzfugen, Farbton grau, ähnlich RAL 9002 in Geh- und Radwegen, Bettung aus Baustoffgemisch Körnung 2/5 aus natürlichen gebrochenen Gesteinskörnungen (Brechsand-Splitt-Gemisch), Dicke 5 +/- 1 cm, Gesteinskörnung für Fugen, Körnung 1/3 aus natürlichen gebrochenen Gesteinskörnungen (Splitt) einkehren und einschlämmen, Fugenbreite 4 +/- 2 mm.
Rutschhemmklasse entspr.  R12
Oberfläche: mikrofein geschliffen und edelstahlkugelgestrahlt Korngröße < 3 mm

Ausführung gem. Übersichtsplan G39_03_AR_G_U1_9020

Angebotenes Produkt '....................'
Menge: 670,000 m2

**4.7 Pflasterdecke Betonpflaster L/B 160/320mm D 80mm grau Geh-Radweg Bettung Brechsand-Splitt 2/5 D 5+/-1cm Splitt 1/3 einkehren einschlämmen B 4+/-2mm**
*** EP-Aufgliederung gefordert
Pflasterdecke, aus Pflastersteinen aus Beton, DIN EN 1338, ungebundene Bauweise, versickerungsfähig, Tragschicht wird gesondert vergütet, Maße L/B 160/320 mm, Dicke 80 mm, max. Differenzen K, Witterungswiderstand D, Abriebwiderstand I, mit Kreuzfugen, Farbton grau, ähnlich RAL 9002 in Geh- und Radwegen, Bettung aus Baustoffgemisch Körnung 2/5 aus natürlichen gebrochenen Gesteinskörnungen (Brechsand-Splitt-Gemisch), Dicke 5 +/- 1 cm, Gesteinskörnung für Fugen, Körnung 1/3 aus natürlichen gebrochenen Gesteinskörnungen (Splitt) einkehren und einschlämmen, Fugenbreite 4 +/- 2 mm.
Rutschhemmklasse entspr.  R12
Oberfläche: mikrofein geschliffen und edelstahlkugelgestrahlt Korngröße < 3 mm

Pflaster 160/ 320 mm ist als Passstreifen einzubauen.

Ausführung gem. Übersichtsplan G39_03_AR_G_U1_9020

Angebotenes Produkt '....................'
Menge: 20,000 m2

**4.8 Pflasterdecke anpassen Fuge herstellen T bis 10cm an Einbauteile Ablauf Durchm. bis 30cm Parkfläche**
*** EP-Aufgliederung gefordert
STLB-Bau 2025-10 080
Pflasterdecke anpassen durch Herstellen einer Fuge, Tiefe bis 10 cm, an Einbauteile, Ablauf, rund, Durchmesser bis 30 cm, in Parkfläche.
Menge: 2,000 St

**4.9 Pflasterdecke anpassen Fuge herstellen T bis 10cm an Einbauteile Pfosten bis 5x5cm Parkfläche**
*** EP-Aufgliederung gefordert
Pflasterdecke anpassen durch Herstellen einer Fuge, Tiefe bis 10 cm, an Einbauteile, Pfosten Gitterwand, rechteckig, Abmessungen bis 5x5 cm, in Parkfläche.

In dem Bereich auch Aus- und Wiedereinbau Pflaster (wird gesondert vergütet) in Abstimmung mit AN Metallbau / Schlosser
Menge: 13,000 St

**4.10 Pflasterdecke anpassen Fuge herstellen T bis 10cm an Stützen bis 50x50cm Parkfläche**
*** EP-Aufgliederung gefordert
Pflasterdecke anpassen durch Herstellen einer Fuge, Tiefe bis 10 cm, an STB-Stützen

Abmessungen:
- 35x60 cm -  18 Stk
- 50x50 cm - 3 Stk
Menge: 21,000 St

**4.11 Pflasterdecke anpassen Fuge herstellen T bis 10cm an Einbauteile Schachtabdeckung Durchm. 80-100cm Parkfläche**
*** EP-Aufgliederung gefordert
STLB-Bau 2025-10 080
Pflasterdecke anpassen durch Herstellen einer Fuge, Tiefe bis 10 cm, an Einbauteile, Schachtabdeckung, rund, Durchmesser über 80 bis 100 cm, in Parkfläche.
Menge: 6,000 St

**4.12 Pflasterdecke anpassen Fuge herstellen T bis 10cm Parkfläche**
*** EP-Aufgliederung gefordert
STLB-Bau 2025-10 080
Pflasterdecke anpassen durch Herstellen einer Fuge, Tiefe bis 10 cm, in Parkfläche.
Menge: 250,000 m

**4.13 Pflasterdecke anpassen Pflastersteine auf 4 cm Stärke verjüngen**
*** EP-Aufgliederung gefordert
Pflasterdecke anpassen durch Reduzierung der Pflasterstärke auf 4cm

Ausführung an Stützen mit verstärktem Fundament.
Abrechung nach Stück Pflasterstein

Ausführung gem. Detail G39_05_AR_G_DT_XX_1022
Menge: 28,000 St

**4.14 Rundung Pflasterdecke Abstellflächen**
*** EP-Aufgliederung gefordert
Pflasterdecke anpassen durch Herstellen eines runden Überganges zwischen Stellplätzen und und Fahrbahn.

Rundungsradius R=64,5cm
Abrechung pro St. Rundung (d.h. es müssen jeweils 3 Pflastersteine / Farbe / Rundung angepasst werden)

Ausführung gem. Detail G39_05_AR-G_DT_XX_2010
Menge: 50,000 St

**4.15 Einzelfundament C12/15 L 330cm B 30cm T 25cm - Rinne**
*** EP-Aufgliederung gefordert
Einzelfundament für Straßen, Wege, Plätze, aus Beton C 12/15, Länge 330 cm, Breite 30 cm, Tiefe 25 cm.

Fundament untere Entwässerungsrinne an der Rampe.

Ausführung gem. Detail G39_05_AR-G_DT_XX_9320
Menge: 1,000 St

**4.16 Entwässerungsrinne A15 NW 100mm Polymerbeton U-Kastenrinne Abdeck. Stahl verz Arretierung**
*** EP-Aufgliederung gefordert
STLB-Bau 2025-10 009
Entwässerungsrinne für Oberflächenwasser DIN EN 1433 und DIN 19580, Klasse A 15, zur Entwässerung von Parkhäusern, Parkdecks, Tiefgaragen, Nennweite 100 mm, aus Polymerbeton, Kastenrinne, U-Querschnitt, ohne Gefälle, mit Abdeckung aus verzinktem Stahl, als Maschenrost, mit Kantenschutz aus verzinktem Stahl, mit Arretierung.
Menge: 3,300 m

**4.17 Einlaufkasten Polymerbeton NW 150 C 250**
Einlaufkasten mit verzinktem Eimer
auf 10 cm Betonunterlage aus C
12/15 mit allseitigem
Betonandruck bis 10 cm unter OK,
Rinnen- bzw. Rohranschlußarbeiten mit deren
Anschlußstutzen (Mauerkragen DN 100), gegen Walzdruck versteifen, aus Polymerbeton
Nennweite 100 mm
Belastungsklasse C 250

Ausführung gem. Detail G39_05_AR-G_DT_XX_9320
Menge: 1,000 St

**4.18 Endstirnwand NW 100**
Endstirnwand
für den Einbau in
Entwässerungsrinnen
NW 100
Menge: 2,000 St

**4.19 Zuschl.Paßstücke NW 100**
Zuschlag für Paßstücke
für den Einbau in
Entwässerungsrinnen
NW 100
Menge: 1,000 St

**4.20 Rückbau Pflasterbelag Betonpflaster D 80mm Bettung Brechsand-Splitt D 5cm nicht schadstoffbelastet 24kN/m3 Geräteeinsatz mgl. Stoffe**
*** EP-Aufgliederung gefordert
Rückbau des Pflasterbelages in der TG, aus Betonpflaster, Dicke 80 mm, einschl. Bettung aus Brechsand-Splitt-Gemisch, Bettungsdicke 5 cm, nicht schadstoffbelastet,
Abfall ist nicht gefährlich, Werte gemäß Ersatzbaustoffverordnung 2023 sind eingehalten, Charakterisierung gemischter Bauschutt Klasse RC-1 nach EBV 2023, Anlage 1, Tabelle 1, Wichte des Abbruchstoffes DIN EN 1991-1-1 24 kN/m3, Geräteeinsatz ist möglich, max. Gesamtgewicht bis 5 t, Ausführung staubarm TRGS 559,
aufgenommene Stoffe sammeln, und auf der Baustelle lagern.

Ausbau Pflastersteine für AN Metallbau/Schlosser  in Abstimmung mit AN Metallbau /Schlosser
Menge: 20,000 m2

**4.21 Rückbau Befestigung ohne Bindemittel Schotter Geh-Radweg nicht schadstoffbelastet 19kN/m3 D 20-30cm Geräteeinsatz mgl. wiederverwendb Stoffe**
*** EP-Aufgliederung gefordert
STLB-Bau 2025-10 084
Rückbau der Befestigung ohne Bindemittel, aus Schotter, in Geh- und Radwegen, nicht schadstoffbelastet,
Abfall ist nicht gefährlich, Werte gemäß Ersatzbaustoffverordnung 2023 sind eingehalten, Charakterisierung Bodenmaterial Klasse BM-0 Sand nach EBV 2023, Anlage 1, Tabelle 3, Wichte des Abbruchstoffes DIN EN 1991-1-1 19 kN/m3, Dicke über 20 bis 30 cm, Erschwernis gemäß Vorbemerkungen,
Geräteeinsatz ist möglich, max. Gesamtgewicht bis 2,5 t, Ausführung erschütterungsarm DIN 4150, lärmarm, Lärmpegel max. 80 dB(A), staubarm TRGS 559,
aufgenommene Stoffe zur Wiederverwendung sortieren, sammeln, und auf der Baustelle lagern.
Menge: 10,000 m3

**4.22 Auffüllung lösen lagern von Hand B 0,75-1m T bis 1m GU**
*** EP-Aufgliederung gefordert
STLB-Bau 2026-04 002
Auffüllung ab Baugrubensohle,
profilgerecht lösen, seitlich lagern, Arbeiten von Hand, Abfall ist nicht gefährlich, nicht schadstoffbelastet, Werte gemäß Ersatzbaustoffverordnung 2023 sind eingehalten, Charakterisierung Bodenmaterial Klasse BM-0 Sand nach EBV 2023, Anlage 1, Tabelle 3,
Gesamtbreite über 0,75 bis 1 m,
Aushubtiefe bis 1 m,
Homogenbereich 1, mit einer Bodengruppe, Bodengruppe 1 GU DIN 18196 (Kies-Schluff-Gemisch), Tiefe oberer Horizont des Homogenbereiches von 0 m, Tiefe unterer Horizont des Homogenbereiches bis 5 m,
Baumaßnahme der Geotechnischen Kategorie 1 DIN 4020, Mengenermittlung nach Aufmaß an der Entnahmestelle.
Menge: 10,000 m3

**4.23 Wiederverfüllen, verdichten Tragschicht und Pflasterbettung, Arbeiten von Hand**
Wiederverfüllen, verdichten der Tragschicht und der Pflasterbettung, Arbeiten von Hand nach Einbau von Fundamenten oder Metalltrennwänden.
Menge: 5,000 m3

**4.24 Planum wiederherstellen, +/- 2 cm**
Planum wiederherstellen nach
ZTVE-StB zur Aufnahme von
Betonverbundpflaster, Auf- und Abtrag
bis 10 cm.
Zulässige Abweichung von der
Sollhöhe +/- 2 cm.
Menge: 20,000 m2

**4.25 Entsorgung überschüssiges Material für Fundamente**
Menge: 5,000 m3

### 5 DOKUMENTATION

**5.1 Baudokumentation**
Pauschalpreis für alle Leistungen im Rahmen der Baudokumentation:

Folgende Unterlagen (nur soweit für die vertragliche Leistung zutreffend ) sind vom Auftragnehmer anzufertigen und spätestens eine Woche vor der Abnahme der Leistung, jeweils in 1-facher Ausführung in Papierform in A4 Aktenordner sowie digital auf einem Datenträger dem Auftraggeber zu übergeben:

1. Plandokumentation inkl. Bestandsaufmaß nach Herstellung (Werk- und Montagepläne, statische Berechnungen, Zertifikate, Prüfzeugnisse, Bescheinigungen)

2.  Fachunternehmererklärung sowie Fachbauleitererklärung

3. Übereinstimmungs- und Konformitätserklärungen sowie Verwendbarkeitsnachweise zu allen verwendeten Baumaterialien / Bauprodukten nach BayBO, BayTB und BauPVO

4. Wartungs- und Pflegeanleitungen

5. Bezugsquellennachweise der zur Ausführung gebrauchten materialien und Bauteile (inkl. Prospekte, Datenblätter, Herstellerunterlagen, etc.)

Sämtliche Prüfzeugnisse, Güteprüfungen, Nachweise und Pflegehinweise etc. zählen als Rechnungsunterlagen!
Menge: 1,000 psch

### 6 STUNDEN- UND REGIEARBEITEN

**6.1 Spezialbauvorarbeiter/-in sämtliche Kosten/Zuschläge**
*** EP-Aufgliederung gefordert
STLB-Bau 2025-10 091
Stundenlohnarbeiten durch Spezialbauvorarbeiter/-in
der Verrechnungssatz für die jeweilige Arbeitskraft umfasst sämtliche Aufwendungen wie Lohn- und Gehaltskosten, Lohn- und Gehaltsnebenkosten, Zuschläge, lohngebundene und lohnabhängige Kosten, sonstige Sozialkosten, Gemeinkosten, Wagnis und Gewinn.
Menge: 5,000 h

**6.2 Spezialbaufacharbeiter/-in sämtliche Kosten/Zuschläge**
*** EP-Aufgliederung gefordert
STLB-Bau 2025-10 091
Stundenlohnarbeiten durch Spezialbaufacharbeiter/-in
der Verrechnungssatz für die jeweilige Arbeitskraft umfasst sämtliche Aufwendungen wie Lohn- und Gehaltskosten, Lohn- und Gehaltsnebenkosten, Zuschläge, lohngebundene und lohnabhängige Kosten, sonstige Sozialkosten, Gemeinkosten, Wagnis und Gewinn.
Menge: 5,000 h

**6.3 Bauhelfer/-in sämtliche Kosten/Zuschläge**
*** EP-Aufgliederung gefordert
STLB-Bau 2025-10 091
Stundenlohnarbeiten durch Bauhelfer/-in
der Verrechnungssatz für die jeweilige Arbeitskraft umfasst sämtliche Aufwendungen wie Lohn- und Gehaltskosten, Lohn- und Gehaltsnebenkosten, Zuschläge, lohngebundene und lohnabhängige Kosten, sonstige Sozialkosten, Gemeinkosten, Wagnis und Gewinn.
Menge: 5,000 h
